# L149 Beesenlaublingen bis KN L50
Angebotsaufforderung (GAEB 90, DA83)
Währung: EUR
Auftraggeber: Landesstraßenbaubehörde ST, RB West

## 260320_L149
Datum: 20.03.26

### 00 Baustelleneinrichtung

#### 00.00 Baustelleneinrichtung

**00.00.0001 Baustelle einrichten Sämtl.LV-Abschn.*Zufahrt vorh.**
StL-Nr. 11010110711
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und We-
ge im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.00.0002 Baustelle räumen Sämtl. LV-Abschn.**
StL-Nr. 11010111201
Baustelle von allen Geräten, Anlagen, Einrichtungen und
dgl. räumen. Benutzte Flächen und Wege entsprechend dem
ursprünglichen Zustand herrichten. Soweit nicht für bestimmte Leistungen für das Räumen der Baustelle gesonderte Positionen im Leistungsverzeichnis enthalten
sind, gilt die Pauschale
für alle Leistungen sämtlicher Abschnitte des Leistungsverzeichnisses.
Menge: 1,000 Psch

**00.00.0003 Fotodokumentation erstellen in Absprache mit dem AG.**
Fotodokumentation 2-fach von allen wesentlichen
Arbeiten vor- und während der gesamten Baumaßnahme und
gemäß Baufortschritt erstellen;
Mind. 8 Bilder pro Arbeitstag mit Erläuterungstext und
Einblenden des Aufnahmedatums; Dokumentation auf USB
Stick dem AG übergeben.
Bilder in digitalisierter Form (Auflösung mindestens
1024 mal 768 Pixel, 24 Farben) mit Digitalkamera herstellen. Das Komprimierungsverhältnis bzw. die Bildqualität ist so zu wählen, dass durch die Komprimierung
keine für den Sachverhalt wesentlichen Bildinformationen verloren gehen.
Menge: 1,000 Psch

**00.00.0004 Vorankündigung erstellen**
StL-Nr. 119101508
Vorankündigung gemäß Baustellenverordnung erstellen und
spätestens zwei Wochen vor Einrichten der Baustelle der
zuständigen Behörde übermitteln. Vorankündigung sichtbar und witterungsgeschützt auf der Baustelle aushängen. Bei erheblichen Änderungen während der Bauzeit
anpassen.
Menge: 1,000 Psch

**00.00.0005 Deckenhöhenplan**
Fahrbahn und Seitenbereiche für die
Gesamtmaßnahme einschließlich Markierung in
erforderlichem Maße vermessungstechnisch in Lage und
Höhe im Bestand aufnehmen als Grundlage für die
Erstellung eines Deckenhöhenplans, Querprofilabstand
max. 25 m außerorts, max. 10 m innerorts, in
Knotenpunktbereichen, Aufweitungen und Zufahrten ist
der Querprofilabstand sinnvoll zu verdichten.
Deckenhöhenplan erstellen.
Bestandsachse und Bestandsgradiente erstellen und unter
Berücksichtigung der einschlägigen Vorschriften
optimieren. Neue Gradiente gemäß Optimierungen
aufstellen. Die neuen Höhen sind an den gemessenen
Querprofilstationen anzugeben. Dem AG sind die
Berechnungsergebnisse rechtzeitig vor Ausbau der
Strecke in Papierform und digital zur Prüfung zu
übergeben. Aus den Unterlagen müssen die Bestandshöhen,
Höhen von Zwangspunkten und die neuen Höhen erkennbar
sein.
Menge: 1,000 Psch

### 01 Verkehrssicherung

#### 01.00 Verkehrssicherung

*Hinweis*
Die Verkehrsführungsphase 1 ist zwingend in den
Sommerferien auszuführen. Einbautermine sind durch AN
Vorab festzulegen und im Bauablaufplan zu
berücksichtigen.

**01.00.0001 Verkehrssich. läng. Dauer vorhalten wie Vorposition ''**
StL-Nr. 11980511019
Verkehrssicherung längerer Dauer vorhalten, warten, instand setzen und betreiben. Vorübergehende Verkehrssicherungsmaßnahmen durchführen. Die Kontrolle der Verkehrssicherung wird gesondert vergütet.
Verkehrssicherung wie in Vorposition beschrieben.
Für Verkehrsführungsphase '1'
Menge: 16,000 d

**01.00.0002 Verkehrssich. läng. Dauer aufbauen Arbeitsstelle 'B I/15' '3925 m' 'BP 1'**
StL-Nr. 11980510519099000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'B I/15'
Länge des Arbeitsbereiches '830 m'
Für Verkehrsführungsphase '1'
Menge: 1,000 Psch

**01.00.0003 Verkehrssicherung umbauen '' '' in/außer Kraft**
StL-Nr. 119805115990100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase '1 - 830 m'
Umbauen nach Verkehrsführungsphase '2 - 3.100 m nach
Regelplan B I/15'
Vorhandene Verkehrsschilder nach Unterlagen des AG außer Kraft und wieder in Kraft setzen.
Menge: 1,000 Psch

**01.00.0004 Verkehrssich. läng. Dauer vorhalten wie Vorposition ''**
StL-Nr. 11980511019
Verkehrssicherung längerer Dauer vorhalten, warten, instand setzen und betreiben. Vorübergehende Verkehrssicherungsmaßnahmen durchführen. Die Kontrolle der Verkehrssicherung wird gesondert vergütet.
Verkehrssicherung wie in Vorposition beschrieben.
Für Verkehrsführungsphase '2 - 3.100 m'
Menge: 38,000 d

**01.00.0005 Verkehrssich. läng. Dauer abbauen 'B I/15' '3925 m' ' BP 1'**
StL-Nr. 1198051209099
Verkehrssicherung an Arbeitsstellen längerer Dauer abbauen. Vorübergehende Verkehrssicherungsmaßnahmen
durchführen. Vorübergehende Markierung entfernen,
transportable Lichtsignalanlage, bauliches Leitelement,
mobile Stauwarnanlage, LED-Anzeigetafel und transportable Schutzeinrichtung abbauen werden gesondert
vergütet.
Nach RSA, Regelplan 'B I/15'
Länge des Arbeitsbereiches '3.100 m'
Für Verkehrsführungsphase '2'
Menge: 1,000 Psch

**01.00.0006 Kontrolle der Arbeitsstellensicher. zwei bzw.einmal elektron.Gerät**
StL-Nr. 11610580212
Kontrolle der Arbeitsstellensicherung gem. ZTV-SA
durchführen. Die Kontrolle ist unmittelbar nach deren
Durchführung zu erfassen und zu dokumentieren. Arbeits-
und Hilfsmittel sind vom AN zu stellen und dem AG jederzeit zugänglich zu machen.
Kontrolle zweimal täglich, an arbeitsfreien Tagen einmal täglich.
Kontrolle durch elektronisches Erfassungsgerät nach Un-
terlagen des AG.
Menge: 54,000 d

**01.00.0007 Absp.g.,Warneinr. aufb.,abb.u.vorh. Schr.bake doppel Folie Klasse RA2 zweis. Dauerlicht Versorg.n.Wahl AN**
Absperrgerät oder Warneinrichtung betriebsfertig aufbauen, vorhalten, warten, instand setzen, betreiben
und abbauen. Vorübergehende Verkehrssicherungsmaßnahmen
durchführen. Die Kontrolle wird gesondert vergütet.
Schraffenbake Größe 1000 x 250 mm doppelseitig.
Mit retroreflektierender Folie Klasse RA2.
Mit 1 Richtstrahler zweiseitig, gelbes Dauerlicht, WL2.
Energieversorgung nach Wahl des AN.
Menge: 60,000 St

**01.00.0008 Überfahrten/Übergänge herstellen**
Provisorische Überfahrten/ Übergänge sowie Anrampungen
innerhalb des Baufeldes herstellen.
Mineralgemisch B2, gebrochenes Naturstein, 0/32, im
Bereich von Zufahrten als Anrampung in die Auskofferung
einbringen, verdichten und Befahrbarkeit für die Dauer
der Nutzung gewährleisten.
Mineralgemisch zu technologisch notwendigen Zeitpunkten
der Bauarbeiten wieder aufnehmen, in Eigentum des AN
übernehmen und von der Baustelle entfernen.
Menge: 10,000 m3

### 02 Hilfsleistungen

#### 02.00 Hilfsleistungen

**02.00.0001 Beweissicherung - Baufeld**
Vor Beginn und nach Beendigung der Bauarbeiten ist vom
AN eine Beweissicherung der Baustelle durchzuführen.
Das vorhandene Baufeld einschließlich Seitenbereiche
sowie Bestandsmarkierung und passive Schutzeinrichtung
ist zu dokumentieren.
Die Dokumentation ist dem AG digital zu übergeben.
Die Beweissicherung hat gemeinsam mit dem AG zu
erfolgen.
Menge: 1,000 Psch

*Hinweis*
Die Positionen 02.00.0002 bis 02.00.0007 beziehen sich
auf das Verschließen der Bohrkernentnahmestellen.

**02.00.0002 Asphaltbefestigung trennen Einzelfl.*schneiden Dicke ü. 3-6 cm**
StL-Nr. 1191130383102
Asphaltbefestigung geradlinig trennen.
in Einzelflächen längs und quer zur Fahrbahnachse,
Trennen durch Schneiden.
Dicke der Asphaltbefestigung über 3 bis 6 cm.
Menge: 20,000 m

**02.00.0003 Asphalt fräsen ADS*Asphaltbeton*Tiefe ü.2,5-4,5cm Zwickel/Streifen*Breite bis 30 cm Fräsasph. verw.**
StL-Nr. 11911300512303110
Asphalt fräsen und Fräsgut aufnehmen. Anschlusskante
geradlinig auf Frästiefe herstellen. Der Schnittlinienabstand darf maximal 15 mm betragen.
Asphaltdeckschicht.
Asphaltdeckschicht = Asphaltbeton.
Frästiefe über 2,5 bis 4,5 cm.
Fläche = Zwickel und Streifen.
Breite der Fläche bis 30 cm.
Fräsasphalt der Verwertung nach Wahl des AN zuführen.
Menge: 5,000 m2

**02.00.0004 Unterlage reinigen gefr. Asphaltsch.*lose Teile aufn.**
StL-Nr. 1191130583100
Unterlage reinigen. Anfallendes Kehrgut der Verwertung
nach Wahl des AN zuführen.
Unterlage = gefräste Asphaltschicht.
Lose Bestandteile von Schadstellen aufnehmen.
Menge: 5,000 m2

**02.00.0005 Anschl. a. Fuge m. B-fugenb. herst. Anschl. ADS*Anschl.längs+quer Schichtd. 4 cm*bis 20 m Breite 10 mm**
StL-Nr. 119113917135101
Anschluss als Fuge an bestehende Asphaltschicht oder
Bauteil in der Dicke der Asphaltschicht mit Bitumenfugenband einschließlich zugehörigem und zuvor aufgetragenem Voranstrichmittel herstellen.
Anschluss an Asphaltdeckschicht.
Längs- und Querfuge.
Dicke der Asphaltschicht = 4 cm.
Einzellängen bis 20,00 m.
Breite des Bitumenfugenbandes = 10 mm.
Menge: 20,000 m

**02.00.0006 Gussasphalt in Streifen**
Asphaltdeckschicht aus MA 8 S herstellen.
Einbaubreiten = Streifen von 30 cm Breite.
In Verkehrsflächen der Bk3,2.
Einbaudicke = 4 cm einschließlich eingedrückter
Abstreukörnung.
Bindemittel = 20/30 mit viskositätsveränderndem Zusatz
bzw. einem entsprechnend viskositätsveränderten
Bindemittel 20/30.
Einbau von Hand
Menge: 5,000 m2

**02.00.0007 Gussasphaltoberfläche bearbeiten bit.abst.aufbr.*Verfahren A ungeb. verwert.**
StL-Nr. 119113667310001
Oberfläche der Gussasphaltschicht bearbeiten.
Grobe Gesteinskörnung, leicht bituminiert, auf die noch
heiße Oberfläche aufbringen.
Verfahren A.
Erkaltete Asphaltdeckschicht aus Gussasphalt abkehren
und nicht gebundene und gelöste Abstreukörnungen der
Verwertung nach Wahl des AN zuführen.
Menge: 5,000 m2

### 03 Umleitung

#### 03.00 Umleitung

**03.00.0001 Beweissicherung - Landes- und Bundesstraßen**
Vor Beginn und nach Beendigung der Bauarbeiten ist vom
AN eine Beweissicherung der als Umleitungsstrecke
genutzten Land- und Bundesstraßen (L 50, L 85)
auf der gesamten Länge zu dokumentieren.
Vorhandene Schäden im Fahrbahnbereich und in den
Seitenbereichen sind aufzunehmen. Videobefahrung in
HD-Qualität durchführen.
Die Dokumentation ist dem AG digital zu übergeben.
Die Beweissicherung hat gemeinsam mit dem AG zu
erfolgen.
Menge: 1,000 Psch

**03.00.0002 Großräumige Umleitung beschildern**
Umleitung gemäß Abstimmungen mit den zuständigen
Verkehrsbehörden nach erstelltem Umleitungsplan
beschildern und nach Fertigstellung wieder beseitigen,
einschl. erforderlicher Planskizzen sowie Auskreuzungen
vorhandener Vorwegweiser und aller von der
Straßenverkehrsbehörde des Landkreises Salzlandkreis
geforderten Schilder.
Der Umleitungsplan für die Baumaßnahme ist der
Baubeschreibung und der Übersichtskarte zu entnehmen.
Länge der Umleitung: ca. 13,9 km
Menge: 1,000 Psch

**03.00.0003 Großräumige Umleitung vorhalten**
Großräumige Umleitung vorhalten, betreiben und
vorübergehende Sicherungsmaßnahmen durchführen.
Einschl. aller erforderlichen Schilder.
Menge: 54,000 d

**03.00.0004 Kontrolle der Arbeitsstellensicher. Umleitungsstrecke**
StL-Nr. 10710580199
Kontrolle der Arbeitsstellensicherung gem. ZTV-SA
durchführen. Die Kontrolle ist unmittelbar nach deren
Durchführung zu erfassen und zu dokumentieren. Arbeits-
und Hilfsmittel sind vom AN zu stellen und dem AG jederzeit zugänglich zu machen.
Kontrolle '= der Umleitungsbeschilderung.'
Kontrolle durch 'elektronisches Erfassungsgerät
nach Vorgabe des AG'
Menge: 54,000 d

**03.00.0005 Standortskizze anfertigen Standorte festlegen.**
Skizzen für Standorte und Arten (Schild-Nr.) der
Schilder anfertigen.
Festlegung der Standorte in der Örtlichkeit mit
dem Straßenverkehrsamt des Salzlandkreises
entsprechend der vom AN einzuholenden
Verkehrsbehördlichen Anordnung.
Menge: 1,000 St

**03.00.0006 Einholung verkehrsbeh. Anordnung**
Vorbereitung und Absprache zur Erteilung der
notwendigen Genehmigung der Verkehrsicherung.
Erstellung des Umleitungs- und Beschilderungsplans.
Vorlage bei der
Verkehrsbehörde des Salzlandkreises zur Einholung der
verkehrsrechtlichen Genehmigung einschl.
Genehmigungskosten.
Die Einholung der verkehrsbehördlichen
Anordnung (1x pro Verkehrsführungsphase) ist in die
Position einzukalkulieren.
Menge: 1,000 Psch

### 04 L 149

#### 04.00 Vorbereitende Arbeiten

*Hinweis*
Bei der Kalkulation sind folgende Punkte zu beachten
und bei der Preiskalkulation zu berücksichtigen:

- Die eingesetzten Fräsmaschinen müssen über
entsprechende technische Ausstattungen verfügen um eine
vorgegebene Querneigung zu erreichen sowie über die
Möglichkeit zum Fräsen mittels Leitdraht oder
gleichwertige Technik

- Das Fräsen der Oberflächenbehandlung erfolgt in
nichtzusammenhängenden Teilflächen, das mehrmalige
Versetzen der Fräse innerhalb der Baustrecke ist in die
Fräsposition der Oberflächenbehandlung
einzukalkulieren.

- Das Fräsen von Schadstellen nach
Fräsflächenbegutachtung kann in unabhängigen
Teilbereichen erfolgen.

- Die Maßnahme wird in 2 zeitlich aufeinanderfolgenden
Bauphasen hergestellt. Ein mehrmaliger Einsatz der
Fräsmaschinen ist in die Fräsposition einzukalkulieren.

**04.00.0001 Asphalt fräsen ADS '' Tiefe bis 1 cm Zwickel/Streifen Breite ü100-150cm Fräsasph. verw.**
StL-Nr. 11911300519103410
Asphalt fräsen und Fräsgut aufnehmen. Anschlusskante
geradlinig auf Frästiefe herstellen. Der Schnittlinienabstand darf maximal 15 mm betragen.
Asphaltdeckschicht.
Asphaltschicht 'Oberflächenbehandlung'
Frästiefe bis 1 cm.
Fläche = Zwickel und Streifen.
Breite der Fläche über 100 bis 150 cm.
Fräsasphalt der Verwertung nach Wahl des AN zuführen.
Menge: 2490,000 m2

**04.00.0002 Asphalt fräsen ADS Asphaltbeton Tiefe ü.2,5-4,5cm Fahrbahn '' Fräsasph. verw. Unebenheit 4 mm**
StL-Nr. 11911300512301911
Asphalt fräsen und Fräsgut aufnehmen. Anschlusskante
geradlinig auf Frästiefe herstellen. Der Schnittlinienabstand darf maximal 15 mm betragen.
Asphaltdeckschicht.
Asphaltdeckschicht = Asphaltbeton.
Frästiefe über 2,5 bis 4,5 cm.
Fläche = Fahrbahn.
Breite '6,50 m im Mittel'
Fräsasphalt der Verwertung nach Wahl des AN zuführen.
Unebenheiten der gefrästen Fläche höchstens 4 mm innerhalb einer 4,00 m langen Messstrecke in Längs- und
Querrichtung.
Menge: 24900,000 m2

**04.00.0003 Asphalt fräsen ABS Tiefe ü.6-8 cm Fahrbahn '' Fräsasph. verw. Unebenheit 4 mm**
StL-Nr. 11911300520501911
Asphalt fräsen und Fräsgut aufnehmen. Anschlusskante
geradlinig auf Frästiefe herstellen. Der Schnittlinienabstand darf maximal 15 mm betragen.
Asphaltbinderschicht.
Frästiefe über 6 bis 8 cm.
Fläche = Fahrbahn.
Breite '6,50 m'
Fräsasphalt der Verwertung nach Wahl des AN zuführen.
Unebenheiten der gefrästen Fläche höchstens 4 mm innerhalb einer 4,00 m langen Messstrecke in Längs- und
Querrichtung.
Menge: 24900,000 m2

**04.00.0004 Asphalt fräsen ATS Tiefe ü.8-10 cm Fahrbahn '' Fräsasph. verw. Unebenheit 4 mm**
StL-Nr. 11911300530601911
Asphalt fräsen und Fräsgut aufnehmen. Anschlusskante
geradlinig auf Frästiefe herstellen. Der Schnittlinienabstand darf maximal 15 mm betragen.
Asphalttragschicht.
Frästiefe über 8 bis 10 cm.
Fläche = Fahrbahn.
Breite '6,50 m'
Fräsasphalt der Verwertung nach Wahl des AN zuführen.
Unebenheiten der gefrästen Fläche höchstens 4 mm innerhalb einer 4,00 m langen Messstrecke in Längs- und
Querrichtung.
Menge: 17700,000 m2

**04.00.0005 Asphalt fräsen ADS Asphaltbeton Tiefe ü.2,5-4,5cm Zwickel/Streifen Breite ü100-150cm Fräsasph. verw. Unebenheit 4 mm**
StL-Nr. 11911300512303411
Asphalt fräsen und Fräsgut aufnehmen. Anschlusskante
geradlinig auf Frästiefe herstellen. Der Schnittlinienabstand darf maximal 15 mm betragen.
Asphaltdeckschicht.
Asphaltdeckschicht = Asphaltbeton.
Frästiefe über 2,5 bis 4,5 cm.
Fläche = Zwickel und Streifen.
Breite der Fläche über 100 bis 150 cm.
Fräsasphalt der Verwertung nach Wahl des AN zuführen.
Unebenheiten der gefrästen Fläche höchstens 4 mm innerhalb einer 4,00 m langen Messstrecke in Längs- und
Querrichtung.
Menge: 710,000 m2

**04.00.0006 Asphalt fräsen ABS Tiefe ü.6-8 cm Zwickel/Streifen Breite ü100-150cm Fräsasph. verw. Unebenheit 4 mm**
StL-Nr. 11911300520503411
Asphalt fräsen und Fräsgut aufnehmen. Anschlusskante
geradlinig auf Frästiefe herstellen. Der Schnittlinienabstand darf maximal 15 mm betragen.
Asphaltbinderschicht.
Frästiefe über 6 bis 8 cm.
Fläche = Zwickel und Streifen.
Breite der Fläche über 100 bis 150 cm.
Fräsasphalt der Verwertung nach Wahl des AN zuführen.
Unebenheiten der gefrästen Fläche höchstens 4 mm innerhalb einer 4,00 m langen Messstrecke in Längs- und
Querrichtung.
Menge: 260,000 m2

**04.00.0007 Unterlage reinigen Asphaltbefestig.*lose Teile aufn. zus. Flächen*Hochdr.-Sauganl.**
StL-Nr. 1191130581112
Unterlage reinigen. Anfallendes Kehrgut der Verwertung
nach Wahl des AN zuführen.
Unterlage = Asphaltbefestigung.
Lose Bestandteile von Schadstellen aufnehmen.
Zusammenhängende Teilflächen.
Selbstaufnehmende Kehrmaschine. Letzter Arbeitsgang mit
Wasserhochdruckreinigungsgeräten mit rotierenden Düsen
und Absaugeinrichtung.
Menge: 18410,000 m2

**04.00.0008 Asphalt fräsen ATS Tiefe ü.10-12 cm Fahrbahn '' Fräsasph. verw. Unebenheit 4 mm**
StL-Nr. 11911300530701911
Asphalt fräsen und Fräsgut aufnehmen. Anschlusskante
geradlinig auf Frästiefe herstellen. Der Schnittlinienabstand darf maximal 15 mm betragen.
Asphalttragschicht.
Frästiefe über 10 bis 12 cm.
Fläche = Fahrbahn.
Breite '6,50 m'
Fräsasphalt der Verwertung nach Wahl des AN zuführen.
Unebenheiten der gefrästen Fläche höchstens 4 mm innerhalb einer 4,00 m langen Messstrecke in Längs- und
Querrichtung.
Menge: 7200,000 m2

**04.00.0009 Fräsfläche begutachten mit AG**
Mitwirkung bei der Begutachtung der freigelegten
Asphaltfläche zur Festlegung von zu sanierenden
Bereichen.
Menge: 1,000 Psch

**04.00.0010 Asphalt fräsen ABS '' Tiefe ü.6-8 cm '' '' Fräsasph. verw. Unebenheit 4 mm**
StL-Nr. 11911300529509911
Asphalt fräsen und Fräsgut aufnehmen. Anschlusskante
geradlinig auf Frästiefe herstellen. Der Schnittlinienabstand darf maximal 15 mm betragen.
Asphaltbinderschicht.
Asphaltschicht 'Restschollen'
Frästiefe über 6 bis 8 cm.
Fläche 'Restschollen der Asphaltbinderschicht'
Breite '0,5 - 2,0 m'
Fräsasphalt der Verwertung nach Wahl des AN zuführen.
Unebenheiten der gefrästen Fläche höchstens 4 mm innerhalb einer 4,00 m langen Messstrecke in Längs- und
Querrichtung.
Menge: 3540,000 m2

**04.00.0011 Asphalt fräsen ATS '' '' Fräsasph. verw. Unebenheit 4 mm**
StL-Nr. 11911300530909011
Asphalt fräsen und Fräsgut aufnehmen. Anschlusskante
geradlinig auf Frästiefe herstellen. Der Schnittlinienabstand darf maximal 15 mm betragen.
Asphalttragschicht.
Frästiefe ' bis zu 20 cm'
Fläche 'in nicht zusammenhängenden Schadstellen'
Fräsasphalt der Verwertung nach Wahl des AN zuführen.
Unebenheiten der gefrästen Fläche höchstens 4 mm innerhalb einer 4,00 m langen Messstrecke in Längs- und
Querrichtung.
Menge: 5310,000 m2

*Hinweis*
Aufnehmen von Asphaltrestschollen auf ungeb. Schicht

**04.00.0012 Asphaltbefestigung aufnehmen Fahrbahn Dicke bis 3 cm '' Länge max. 25 cm Aufbr. Verw. AN**
StL-Nr. 11911302810109103
Asphaltbefestigung aufbrechen und aufnehmen.
Fläche = Fahrbahn.
Dicke der Asphaltbefestigung bis 3 cm.
Gesamtaufbruchtiefe 'bis 3 cm'
Aufbruchstücke zerkleinern, Kantenlängen höchstens
25 cm.
Aufbruchgut der Verwertung nach Wahl des AN zuführen.
Menge: 1000,000 m2

**04.00.0013 Unterlage profilieren '' EV2 mind.120 Unebenh. max.2 cm**
StL-Nr. 1161120189401
Unterlage für Schicht ohne Bindemittel auf Sollhöhe
nach Unterlagen des AG profilieren und verdichten. Liefern von Baustoff bzw. Entfernen von überschüssigem
Baustoff wird gesondert vergütet. Erschwernisse durch
Einbauten werden gesondert vergütet.
Unterlage 'Mineralgemisch aus Brechkorn'
Verformungsmodul der profilierten Unterlage mindestens
120 MN/m2.
Unebenheit innerhalb einer 4,00 m langen Messstrecke
höchstens 2 cm in Längs- und Querrichtung.
Menge: 7200,000 m2

**04.00.0014 Baustoff f. Profilausgleich liefern ''**
StL-Nr. 11611202999
Baustoff für Profilausgleich liefern.
Baustoff 'zum profilieren der Unterlage.
Baustoffgemisch 0/45.'
Menge: 70,000 t

**04.00.0015 Überschüssigen Baustoff entfernen Abrechnung Abtrag**
StL-Nr. 11611203401
Überschüssigen Baustoff, der bei der Profilierung der
Unterlage anfällt, aufnehmen und entfernen. Baustoff
der Verwertung nach Wahl des AN zuführen.
Abgerechnet wird nach Abtragsprofilen.
Menge: 36,000 m3

#### 04.01 Asphaltbau

*Hinweis*
Für Asphaltdeckschichten und Asphaltbinderschichten ist
zu beachten:
Fremdfüller = Kalksteinfüller gemäß DIN EN 13043 / TL
Gestein-StB 04/23 mindestens in der Kategorie CC 80;
zusätzlich Zugabe von mindestens 1,0 M.-%
Calciumhydroxid bezogen auf das Gesamtmineralgemisch
als Kalkhydrat CL 90-S oder Cl 80-S nach DIN EN 469-1.
Hierbei ist der Calciumhydroxidgehalt (verfügbarer
Kalk) des zugesetzten Kalkhydrates nach TP Gestein-StB,
Teil 3.9 zu berücksichtigen.
Anstelle Kalksteinfüller kann auch Dolomitfüller
eingesetzt werden.

Alternativ kann verwendet werden:
Fremdfüller = Mischfüller gemäß DIN EN 13043 / TL
Gestein-StB 04/18, der bezogen auf das
Gesamtmineralstoffgemisch einen Calciumhydroxidgehalt
von mind. 1,0 M.-% gewährleistet. Hierbei ist der
Calciumhydroxidgehalt (verfügbarer Kalk) des
Mischfüllers nach TP Gestein-StB, Teil 3.9 zu
berücksichtigen.

Innerhalb des Baufeldes liegt ein Brückenbauwerk. Ein
Überfahren des Bauwerks ohne Einbau von Walzasphalt ist
in die Positionen einzukalkulieren.

Schadstellen im Bereich der Strecke sind in nicht
zusammenhängenden Teilabschnitten herzustellen.

Hinweis für die Verwendung von temperaturabgesenkten
Asphalt:
Sofern im Leistungsverzeichnis keine gesonderten
Positionen für durch die Erprobungsstrecke anfallenden
zusätzlichen Leistungen ausgewiesen werden, sind diese
durch den Auftragnehmer zu tragen.

Die Maßnahme wird sechs zeitlich aufeinanderfolgenden
Bauphasen hergestellt. Ein mehrmaliger Einsatz des
Asphaltgerätekomplexes ist in die Positionen des
Asphaltbaus einzukalkulieren.

**04.01.0001 Asphalttragsch. aus AC 16 T S herst " " Bitumen 50/70**
Asphalttragschicht aus Asphalttragschichtmischgut
AC 16 T S herstellen. Anlieferung des Asphaltmischguts
in thermoisolierten Transportbehältern.
In Verkehrsflächen 'der Belastungsklassen Bk 3,2'
Einbau ' 6,0 cm in Schadstellen'
Bindemittel = 50/70.
Menge: 5800,000 m2

**04.01.0002 Bitumenemulsion aufsprühen Bk100-Bk3,2 Asphalt frisch C60BP4-S Menge 350 g/m2 ''**
StL-Nr. 119113063110149
Bitumenemulsion zur Herstellung des Schichtenverbundes
aufsprühen.
Auf Verkehrsflächen der Belastungsklassen Bk100 bis
Bk3,2.
Unterlage = Asphaltbefestigung, frisch.
Bindemittel = C60BP4-S.
Bindemittelmenge = 350 g/m2.
Vor Einbau 'Asphalttragschicht'
Menge: 5310,000 m2

**04.01.0003 Bitumenemulsion aufsprühen Bk100-Bk3,2 Asphalt gefräst C60BP4-S Menge 350 g/m2 ''**
StL-Nr. 119113063120149
Bitumenemulsion zur Herstellung des Schichtenverbundes
aufsprühen.
Auf Verkehrsflächen der Belastungsklassen Bk100 bis
Bk3,2.
Unterlage = Asphaltbefestigung, gefräst.
Bindemittel = C60BP4-S.
Bindemittelmenge = 350 g/m2.
Vor Einbau 'Asphalttragschicht'
Menge: 12390,000 m2

**04.01.0004 Asphalttragsch. aus AC 16 T S herst " " Bitumen 50/70**
Asphalttragschicht aus Asphalttragschichtmischgut
AC 16 T S herstellen. Anlieferung des Asphaltmischguts
in thermoisolierten Transportbehältern.
In Verkehrsflächen 'der Belastungsklassen Bk 3,2'
Einbau ' 8,0 cm mit Beschicker'
Bindemittel = 50/70.
Menge: 17700,000 m2

**04.01.0005 Asphalttragsch. aus AC 32 TS herst. Bk3,2 '' Bitumen 50/70 mit Beschicker**
StL-Nr. 119113108491001
Asphalttragschicht aus Asphalttragschichtmischgut
AC 32 T S herstellen. Anlieferung des Asphaltmischguts
in thermoisolierten Transportbehältern.
In Verkehrsflächen der Belastungsklasse Bk3,2.
Einbau ' 12,0 cm'
Bindemittel = 50/70.
Einbau mit Beschicker.
Menge: 7200,000 m2

**04.01.0006 Bitumenemulsion aufsprühen Bk100-Bk3,2 Asphalt frisch C60BP4-S Menge 350 g/m2 vor A.bindersch.**
StL-Nr. 119113063110142
Bitumenemulsion zur Herstellung des Schichtenverbundes
aufsprühen.
Auf Verkehrsflächen der Belastungsklassen Bk100 bis
Bk3,2.
Unterlage = Asphaltbefestigung, frisch.
Bindemittel = C60BP4-S.
Bindemittelmenge = 350 g/m2.
Vor Einbau Asphaltbinderschicht.
Menge: 14690,000 m2

**04.01.0007 Asphaltbindersch.a. AC 16 B S herst Bk3,2 '' Bitumen 25/55-55A Gestein SZ 18 mit Beschicker**
StL-Nr. 11911321949101001
Asphaltbinderschicht aus Asphaltbinder AC 16 B S herstellen. Anlieferung des Asphaltmischguts in
thermoisolierten Transportbehältern.
In Verkehrsflächen der Belastungsklasse Bk3,2.
Einbau '6 cm.'
Bindemittel = 25/55-55 A.
Grobe Gesteinskörnung = Kategorie SZ 18.
Einbau mit Beschicker.
Menge: 14690,000 m2

**04.01.0008 Bitumenemulsion aufsprühen Bk100-Bk3,2 Asphalt frisch C60BP4-S Menge 250 g/m2 vor A.deckschicht**
StL-Nr. 119113063110123
Bitumenemulsion zur Herstellung des Schichtenverbundes
aufsprühen.
Auf Verkehrsflächen der Belastungsklassen Bk100 bis
Bk3,2.
Unterlage = Asphaltbefestigung, frisch.
Bindemittel = C60BP4-S.
Bindemittelmenge = 250 g/m2.
Vor Einbau Asphaltdeckschicht.
Menge: 14690,000 m2

**04.01.0009 Asphaltdecksch. aus AC 11 D S herst Bk3,2 '' Bitumen 25/55-55A ''**
StL-Nr. 11911331829109000
Asphaltdeckschicht aus Asphaltbeton für Asphaltdeckschichten AC 11 D S herstellen. Anlieferung des
Asphaltmischguts in thermoisolierten
Transportbehältern.
In Verkehrsflächen der Belastungsklasse Bk3,2.
Einbau '4 cm mit Beschicker.'
Bindemittel = 25/55-55 A.
Grobe Gesteinskörnung = Kategorie PSV '53'
Menge: 14690,000 m2

*Hinweis*
Nicht maschinell herstellbare Asphaltflächen in
Aufweitungsbereichen (bspw. Zwickel/Streifen) sind im
Handeinbau herzustellen.
Aufwendungen diesbezüglich sind in die entsprechenden
Positionen einzukalkulieren und werden nicht gesondert
vergütet.

**04.01.0010 Bitumenemulsion aufsprühen Bk100-Bk3,2 Asphalt frisch C60BP4-S Menge 350 g/m2 vor A.bindersch.**
StL-Nr. 119113063110142
Bitumenemulsion zur Herstellung des Schichtenverbundes
aufsprühen.
Auf Verkehrsflächen der Belastungsklassen Bk100 bis
Bk3,2.
Unterlage = Asphaltbefestigung, frisch.
Bindemittel = C60BP4-S.
Bindemittelmenge = 350 g/m2.
Vor Einbau Asphaltbinderschicht.
Menge: 260,000 m2

**04.01.0011 Asphaltbindersch.a. AC 16 B S herst Bk3,2 '' Bitumen 25/55-55A Gestein SZ 18**
StL-Nr. 11911321949101000
Asphaltbinderschicht aus Asphaltbinder AC 16 B S herstellen. Anlieferung des Asphaltmischguts in
thermoisolierten Transportbehältern.
In Verkehrsflächen der Belastungsklasse Bk3,2.
Einbau '6 cm im Zwickelbereich.'
Bindemittel = 25/55-55 A.
Grobe Gesteinskörnung = Kategorie SZ 18.
Menge: 260,000 m2

**04.01.0012 Bitumenemulsion aufsprühen Bk100-Bk3,2 Asphalt frisch C60BP4-S Menge 250 g/m2 vor A.deckschicht**
StL-Nr. 119113063110123
Bitumenemulsion zur Herstellung des Schichtenverbundes
aufsprühen.
Auf Verkehrsflächen der Belastungsklassen Bk100 bis
Bk3,2.
Unterlage = Asphaltbefestigung, frisch.
Bindemittel = C60BP4-S.
Bindemittelmenge = 250 g/m2.
Vor Einbau Asphaltdeckschicht.
Menge: 710,000 m2

**04.01.0013 Asphaltdecksch. aus AC 8 D S herst. '' '' Bitumen 25/55-55A ''**
StL-Nr. 11911332899190000
Asphaltdeckschicht aus Asphaltbeton für Asphaltdeckschichten AC 8 D S herstellen. Anlieferung des
Asphaltmischguts in thermoisolierten
Transportbehältern.
In Verkehrsflächen 'Bk 3,2'
Einbau 'Dicke = 4 cm im Zwickelbereich'
Bindemittel = 25/55-55 A.
Grobe Gesteinskörnung 'SZ 18'
Menge: 710,000 m2

**04.01.0014 Abstumpfungsmaßnahme durchführen LFK 1/3*Gestein wie Decke Menge 1 kg/m2*Maschinell**
StL-Nr. 1161139531111
Abstumpfungsmaßnahme zur Erhöhung der Anfangsgriffigkeit durch gleichmäßiges Aufbringen und Einwalzen von
Abstreukörnung durchführen. Nicht gebundene Abstreukörnung aufnehmen und der Verwertung nach Wahl des AN zuführen.
Abstreukörnung = Lieferkörnung 1/3.
Aus Gestein wie grobe Gesteinskörnung in Asphaltdeckschicht.
Abstreumenge = 1 kg/m2.
Maschinell abstreuen.
Menge: 25610,000 m2

**04.01.0015 Verkehrsfläche aus Asphalt kehren**
Verkehrsfläche mit einer selbstaufnehmenden
Kehrmaschine  zur Verkehrsfreigabe unmittelbar nach
Aufforderung durch den AG gründlich kehren.
Nicht gebundenes Material aufnehmen und der Verwertung
nach Wahl des AN zuführen.
Verkehrsfläche = Fahrbahndeckschicht aus Walzasphalt.
Erforderliche Verkehrssicherungsmaßnahmen durchführen.
Menge: 25610,000 m2

#### 04.02 TA-Asphaltbau

*Hinweis*
Für Asphaltdeckschichten und Asphaltbinderschichten ist
zu beachten:
Fremdfüller = Kalksteinfüller gemäß DIN EN 13043 / TL
Gestein-StB 04/23 mindestens in der Kategorie CC 80;
zusätzlich Zugabe von mindestens 1,0 M.-%
Calciumhydroxid bezogen auf das Gesamtmineralgemisch
als Kalkhydrat CL 90-S oder Cl 80-S nach DIN EN 469-1.
Hierbei ist der Calciumhydroxidgehalt (verfügbarer
Kalk) des zugesetzten Kalkhydrates nach TP Gestein-StB,
Teil 3.9 zu berücksichtigen.
Anstelle Kalksteinfüller kann auch Dolomitfüller
eingesetzt werden.

Alternativ kann verwendet werden:
Fremdfüller = Mischfüller gemäß DIN EN 13043 / TL
Gestein-StB 04/18, der bezogen auf das
Gesamtmineralstoffgemisch einen Calciumhydroxidgehalt
von mind. 1,0 M.-% gewährleistet. Hierbei ist der
Calciumhydroxidgehalt (verfügbarer Kalk) des
Mischfüllers nach TP Gestein-StB, Teil 3.9 zu
berücksichtigen.

Das 200 m lange Probefeld für den TA-Asphalt-Bereich
soll beginnend vom Knotenpunkt mit der L 50 in Richtung
Beesenlaublingen hergestellt werden.

**04.02.0001 Bitumenemulsion aufsprühen Bk100-Bk3,2 Asphalt frisch C60BP4-S Menge 350 g/m2 vor A.bindersch.**
StL-Nr. 119113063110142
Bitumenemulsion zur Herstellung des Schichtenverbundes
aufsprühen.
Auf Verkehrsflächen der Belastungsklassen Bk100 bis
Bk3,2.
Unterlage = Asphaltbefestigung, frisch.
Bindemittel = C60BP4-S.
Bindemittelmenge = 350 g/m2.
Vor Einbau Asphaltbinderschicht.
Menge: 10210,000 m2

**04.02.0002 Asphaltbindersch. AC 16 B S SG herst**
Asphaltbinderschicht aus Asphaltbinder AC 16 B S SG
entsprechend der Anlage 1 der Weiteren Besonderen
Vertragsbedingungen herstellen.
Asphaltbinderschicht aus Asphaltbinder AC 16 B S SG
nach Unterlagen des AG herstellen. Anlieferung des
Asphaltmischguts in thermoisolierten
Transportbehältern. Straßenfertiger mit
Absaugeinrichtung.
In Verkehrsflächen der Belastungsklasse Bk 3,2.
Einbaudicke = 6,0 cm.
Bindemittel = ein gebrauchsfertiges,
viskositätsverändertes Bitumen PmB 25/45 VL oder ein
Bitumen
25/55-55 A mit Zugabe eines viskositätsveränderndem
Zusatzes zur Verwendung beim temperaturabgesenktem
Einbau Grobe Gesteinskörnung = Kategorie C 100/0.
Einbau mit Beschicker
Menge: 10210,000 m2

**04.02.0003 Bitumenemulsion aufsprühen Bk100-Bk3,2 Asphalt frisch C60BP4-S Menge 250 g/m2 vor A.deckschicht**
StL-Nr. 119113063110123
Bitumenemulsion zur Herstellung des Schichtenverbundes
aufsprühen.
Auf Verkehrsflächen der Belastungsklassen Bk100 bis
Bk3,2.
Unterlage = Asphaltbefestigung, frisch.
Bindemittel = C60BP4-S.
Bindemittelmenge = 250 g/m2.
Vor Einbau Asphaltdeckschicht.
Menge: 10210,000 m2

**04.02.0004 Asphaltdecksch. aus AC 11 D S herst**
Asphaltdeckschicht aus AC 11 D S entsprechend der
Anlage 1 der Weiteren Besonderen Vertragsbedingungen
herstellen. Asphaltdeckschicht aus Asphaltbeton für
Asphaltdeckschichten AC 11 D S herstellen. Anlieferung
des Asphaltmischguts in thermoisolierten
Transportbehältern. Straßenfertiger mit
Absaugeinrichtung.
In Verkehrsflächen der Belastungsklasse Bk 3,2.
Einbaudicke = 4,0 cm
Bindemittel = ein gebrauchsfertiges,
viskositätsverändertes Bitumen PmB 25/45 VL oder ein
Bitumen 45/80-50 A mit Zugabe eines
viskositätsveränderndem Zusatzes zur Verwendung beim
temperaturabgesenktem Einbau.
Einbau mit Beschicker.
Menge: 10210,000 m2

**04.02.0005 Abstumpfungsmaßnahme durchführen LFK 1/3*Gestein wie Decke Menge 1 kg/m2*Maschinell**
StL-Nr. 1161139531111
Abstumpfungsmaßnahme zur Erhöhung der Anfangsgriffigkeit durch gleichmäßiges Aufbringen und Einwalzen von
Abstreukörnung durchführen. Nicht gebundene Abstreukörnung aufnehmen und der Verwertung nach Wahl des AN zuführen.
Abstreukörnung = Lieferkörnung 1/3.
Aus Gestein wie grobe Gesteinskörnung in Asphaltdeckschicht.
Abstreumenge = 1 kg/m2.
Maschinell abstreuen.
Menge: 10210,000 m2

*Hinweis*
Sofern im Leistungsverzeichnis keine gesonderten
Positionen für durch die Erprobungsstrecke anfallenden
zusätzlichen Leistungen ausgewiesen werden,  sind
diese
durch den Auftragnehmer zu tragen.

**04.02.0006 Herstellung eines Probefeldes**
Herstellung eines Probefeldes für die Erpobungsstrecke
gemäß 04.02.0002. für die Binderschicht und 04.02.0004.
für die Deckschicht entsprechend der Anlage 1  zu den
Weiteren Besonderen Vertragsbedingungen.
Menge: 1,000 Psch

**04.02.0007 Messtechn. Begleitung Probefeld**
Das Probefeld ist entsprechend der Anlage  1  zu den
Weiteren Besonderen Vertragsbedingungen, Abschnitt (7)
während des Einbaus messtechnisch zu begleiten und zu
dokumentieren. Erforderliches Personal und Geräte sind
entsprechend vorzuhalten.
Menge: 1,000 Psch

**04.02.0008 Erfassung des Temperaturprofils**
Erfassung des Temperaturprofils über die gesamte
Einbaubreite direkt hinter der Einbaubohle
(Thermoscan).
Erfassen und dokumentieren der
Asphaltoberflächentemperatur beim Einbau direkt hinter
der Einbaubohle über die gesamte Einbaubreite für
die Asphaltbinderschicht und die Asphaltdeckschicht im
Probefeld, in der Erprobungs- und Referenzstrecke .
Liefern von allen erforderlichen Anbauteilen und
Systemkomponenten einschl. Montagearbeiten und
Erfassung der Messdaten. Die Messergebnisse
sowie die Rohdaten der Messungen sind dem AG zu
übergeben.
Die vorgenannte Geräteausstattung und zu übergebenden
Daten sind der Anlage 1 zu den Weiteren Besonderen
Vertragsbedingungen, Abschnitt (8 .1) zu entnehmen.
Menge: 1,000 Psch

**04.02.0009 Flächendeck. Verdichtungskontrolle**
Flächendeckende Verdichtungskontrolle
nach Abschnitt (8.3) der Anlage 1 zu den Weiteren
Besonderen Vertragsbedingungen "Erprobungsstrecke zum
Einsatz von temperaturabgesenktem Walzasphalt in
Verbindung mit Absaugeinrichtungen am Straßenfertiger"
auf jeder eingebauten Asphaltschicht durchführen.
Flächendeckende Erfassung, Aufzeichnung und
Dokumentation aller dynamischen Verdichtungsübergänge
und Oberflächentemperaturen des Asphalts. Aufrüstung
der Messtechnik, Festeinbauten an den Geräten sowie
Vorhalten der Erfassungseinheiten.
Menge: 1,000 Psch

**04.02.0010 Liefern und aufstellen von Beschilderung**
Je ein Schild "Probefeld" ,"TA-Feld" und "Referenzfeld"
liefern und im Bankettbereich aufstellen. Aufstellort:
Grenzbereich zwischen den Feldern nach Festlegung vor
Ort in Richtung der Netzknotenstationierung. In diese
Position sind sämtliche Arbeitsvorgänge und Materialien
zu kalkulieren, die für das Aufstellen der
Beschilderung notwendig sind inkl. aller benötigten
Kleinteile. Die Maße und Aufdrucke für die
Beschilderung ist beispielhaft in den
Verdingungsunterlagen beigefügt.
Menge: 1,000 Psch

#### 04.03 Fugen und Nähte

*Hinweis*
Fugen zwischen Innenrandverbreiterung und Fahrbahn

**04.03.0001 Naht oder Anschluss zur Fuge aufw. versch.Randanschl*über 100 m Tiefe 40 mm*Breite 10 mm schneiden**
StL-Nr. 119113937636101
Naht oder Anschluss ohne Fugenspalt in Asphaltdeckschicht zur Fuge aufweiten und säubern. Anfallende Ausbaustoffe der Verwertung nach Wahl des AN zuführen.
Randanschluss vor Borden, Übergängen, Abläufen u.ä.
Einzellängen über 100,00 m.
Fugenspalttiefe = 40 mm.
Fugenspaltbreite = 10 mm.
Aufweiten durch Schneiden.
Menge: 45,000 m

**04.03.0002 Fugenfüllung herstellen versch. Randfugen Deckschicht über 100 m Tiefe 40 mm Breite 10 mm Fugenmasse N2**
StL-Nr. 11911394251361001
Fugenfüllung herstellen.
Randfuge vor Borden, Übergängen, Abläufen u.ä.
In der Asphaltdeckschicht.
Einzellängen über 100,00 m.
Fugenspalttiefe = 40 mm.
Fugenspaltbreite = 10 mm.
Mit heiß verarbeitbarer Fugenmasse Typ N2, einschließlich zugehörigem und zuvor aufgetragenem Voranstrichmittel.
Menge: 45,000 m

*Hinweis*
Fugen zwischen Bestand und Fahrbahn

**04.03.0003 Naht oder Anschluss zur Fuge aufw. Quernaht/-anschl. bis 20 m Tiefe 40 mm Breite 15 mm schneiden**
StL-Nr. 119113937216301
Naht oder Anschluss ohne Fugenspalt in Asphaltdeckschicht zur Fuge aufweiten und säubern. Anfallende Ausbaustoffe der Verwertung nach Wahl des AN zuführen.
Quernaht, Queranschluss.
Einzellängen bis 20,00 m.
Fugenspalttiefe = 40 mm.
Fugenspaltbreite = 15 mm.
Aufweiten durch Schneiden.
Menge: 100,000 m

**04.03.0004 Fugenfüllung herstellen Querfuge Deckschicht bis 20 m Tiefe 40 mm Breite 15 mm Fugenmasse N2**
StL-Nr. 11911394221163001
Fugenfüllung herstellen.
Querfuge.
In der Asphaltdeckschicht.
Einzellängen bis 20,00 m.
Fugenspalttiefe = 40 mm.
Fugenspaltbreite = 15 mm.
Mit heiß verarbeitbarer Fugenmasse Typ N2, einschließlich zugehörigem und zuvor aufgetragenem Voranstrichmittel.
Menge: 100,000 m

#### 04.04 Randbereiche

*Hinweis*
Auszubauende Leitpfosten sind vermessungstechnisch so
in der Lage zu sichern, dass die neu herzustellenden
Leitpfosten lagegleich eingebaut werden können.

Der entstehende Mehraufwand ist in die Positionen zum
Rückbau und zur Neuherstellung der Leitpfosten
einzukalkulieren.

Stationierungszeichen sind auf der Baustelle
zwischenzulagern und an den entsprechenden neuen
Leitpfosten anzubringen.

**04.04.0001 Leitpfosten abbauen**
Leitpfosten abbauen. Erforderliche Erdarbeiten
ausführen. Pfostenlöcher ggf. schließen.
Abbauteil = Sockelleitpfosten einschließlich
Eingrabsockel und Gras - Stop - Platte.
Sämtliche Materialien in Eigentum des AN übernehmen und
beseitigen.

Das Abmontieren der Wildwarner und anschließende
Lieferung an die Straßenmeisterei Bernburg ist in die
Position einzukalkulieren.
Menge: 152,000 St

**04.04.0002 Leitpfosten liefern und aufstellen**
Leitpfosten aus synthetischem Kautschuk liefern und in
ungebundenen Bankettbereich aufstellen.
Erforderliche Erdarbeiten ausführen, die die Pfosten
umgebende Fläche wieder herstellen, überschüssigen
Boden flächenhaft verteilen.
Sockelleitpfosten, Länge 1,20 m.
Retroreflektoren beidseitig, weiß.
Retroreflektoren Typklasse R1, Klasse RA 2.
Sockelleitpfosten mit Eindrehsockel.
Menge: 152,000 St

**04.04.0003 Gras-Stop-Platte liefern, einbauen**
Gras-Stop-Platte, rund, d 500 mm, Kunststoff-Recycling,
Stärke 6 mm, passend zum Straßenleitpfosten gemäß
vorgehender Position, liefern und einbauen.
Menge: 152,000 St

**04.04.0004 Erschwernisse bei der Bankettbearbeitung**
Erschwerniszulage durch Hindernisse wie
Schutzplanken, Bäume, Wegweiser u. ä. für sämtliche
Arbeiten im Bankettbereich.
Menge: 635,000 m

**04.04.0005 Fahrbahnränder freilegen**
Fahrbahnränder freilegen.
Fahrbahnränder nach Wahl des AN freilegen. Mittels
Wildkrautbürste o. ä. Breite jeweils 15 bis 25 cm.
Material verbleibt im Bankett und ist einzuebnen.
Erschwernisse durch Hindernisse (Schutzplanken u. ä.)
werden gesondert vergütet.
Menge: 7650,000 m

**04.04.0006 Bankett schälen Breite 1,50 m Dicke bis 5cm 12 tief+ 6 hoch Bankett FRS ''**
StL-Nr. 116112039111109
Bankett einschließlich Vegetationsdecke schälen. Er-
schwernisse durch Einbauten werden gesondert vergütet.
Mittlere Breite = 1,50 m.
Dicke bis 5 cm.
Querneigung 12 v.H. am tiefliegenden und 6 v.H. am
hochliegenden Fahrbahnrand herstellen.
Bankett mit Fahrzeugrückhaltesystem nach Unterlagen des
AG.
Schälgut 'im Dammbereich verteilen.'
Menge: 650,000 m

**04.04.0007 Bankett profilgerecht herstellen '' '' Breite 1,50 m 12 tief+ 6 hoch 3cm tiefer DPR 100**
StL-Nr. 11611291299111100
Bankett profilgerecht herstellen. Erschwernisse durch
Einbauten, Schächte und Straßenabläufe werden gesondert
vergütet.
Baustoff '0/22 Bankettschotter, Bankettschotter
liefern'
Einbau 'Dicke = 5,0 cm'
Breite = 1,50 m.
Querneigung 12 v.H. am tiefliegenden und 6 v.H. am
hochliegenden Fahrbahnrand.
Einbau 3 cm tiefer als Fahrbahnrand.
Verdichtungsgrad DPR mindestens 100 v. H.
Menge: 650,000 m

**04.04.0008 Bankett abtragen Breite 1,50 m Dicke 15-25 cm ''**
StL-Nr. 1161120434209
Bankett abtragen einschließlich Vegetationsdecke. Er-
schwernisse durch Einbauten werden gesondert vergütet.
Mittlere Breite = 1,50 m.
Dicke über 15 bis 25 cm.
Ausbaugut 'im Baufeld verteilen.'
Menge: 2870,000 m3

**04.04.0009 Bankett profilgerecht herstellen '' '' Breite 1,50 m 12 tief+ 6 hoch 3cm tiefer DPR 100**
StL-Nr. 11611291299111100
Bankett profilgerecht herstellen. Erschwernisse durch
Einbauten, Schächte und Straßenabläufe werden gesondert
vergütet.
Baustoff '0/22 Bankettschotter, Bankettschotter
liefern'
Einbau 'Dicke = 25,0 cm'
Breite = 1,50 m.
Querneigung 12 v.H. am tiefliegenden und 6 v.H. am
hochliegenden Fahrbahnrand.
Einbau 3 cm tiefer als Fahrbahnrand.
Verdichtungsgrad DPR mindestens 100 v. H.
Menge: 7650,000 m

#### 04.05 Verkehrsschilder

*Hinweis*
Einige der vorhanden Verkehrszeichen sind abzubauen und
zur Straßenmeisterei Bernburg zu transportieren. Davon
werden einige ersatzlos zurückgebaut, andere wiederum
sind durch den AN neu zu liefern und
wiederherzustellen. Die entsprechende Beschilderung ist
im Vorfeld mit dem AG / öBÜ abzustimmen.

**04.05.0001 Verkehrsschild abbauen Größe bis 1,1 m2 Rohrpf. bis 76,1 Fundament ent.**
Verkehrsschild ggf. mit Aufstellvorrichtung abbauen.
Schildgröße bis 1,1 m2.
Aufstellvorrichtung = Rohrpfosten, DU bis 76,1 mm abbauen.
Fundament entfernen.
Wieder  verwendbare Stoffe säubern, zur
Straßenmeisterei Bernburg transportieren/fördern,
Einfache Entfernung 10 km, nach Unterlagen des AG
lagern.
Restliches Abbruchgut der Verwertung nach Wahl des AN
zuführen.
Fundamentlöcher mit geeignetem Boden des AN verfüllen
und verdichten.
Menge: 29,000 St

*Hinweis*
Das Liefern der Rohrpfosten ist in dieser OZ
einzukalkulieren.

**04.05.0002 Rohrpfosten aufstellen Länge>2500-3000mm R.St. 60,3/2,0 mm Boden Unterl. AG '' Aushub verwerten Preisänd. Pfosten**
StL-Nr. 11913030241001921
Rohrpfosten mit Abdeckkappe für Verkehrsschild aufstellen einschl. anfallenden Aushubarbeiten. Stahlteile
feuerverzinkt. Umgebende Fläche entsprechend dem früheren Zustand herstellen.
Pfostenlänge = über 2500 mm bis 3000 mm.
Rohr = Stahl 60,3/2,0 mm.
Aufstellung in Boden/Homogenbereich nach Unterlagen des
AG.
Fundament 'aus Betonfertigteil mit Sockelplatte,
Abmessungen Fundamentkörper 0,30/0,30 m, Tiefe 0,80 m,
Sockelplatte 0,21/0,21 m, Stärke 0,15 m, einbauen.
Die Sockelplatte ist oberflächenbündig mit dem Gelände
auszurichten und bietet eine ebene Auflage für die
Befestigung des Rohrpfostens.'
Aushub der Verwertung nach Wahl des AN zuführen.
Bei Änderung der Pfostenlänge verändert sich der Einheitspreis im Verhältnis zur ausgeschriebenen Pfostenlänge. Basislänge für die Abrechnung ist bei Mehrlängen
die maximal, bei Minderlängen die minimal ausgeschriebene Pfostenlänge.
Menge: 26,000 St

*Hinweis*
Verkehrsschilder liefern ist in dieser OZ
einzukalkulieren.
Verkehrsschild Z 306 - 9 St //

**04.05.0003 Verkehrsschild anbringen Quadrat Größe 2 einseitig Folie RA 2 Profilverstärkt St.Rohrsch.Plan I UK Schild ab 2 m**
StL-Nr. 11913010103212312
Verkehrsschild nach Unterlagen des AG anbringen.
Schild = Quadrat.
Größe 2.
Einseitig.
Mit retroreflektierender Folie der Klasse RA 2.
Schild = profilverstärkt.
Befestigung mit Stahl-Rohrschelle, feuerverzinkt, nach
IVZ-Norm, Standardplan I. Verschraubung aus nicht rostendem Stahl mind. der Stahlsorte A 2.
Anbringung neben der Fahrbahn. Unterkante des Schildes
ab 2,00 m über der Verkehrsfläche.
Menge: 9,000 St

*Hinweis*
Verkehrsschilder liefern ist in dieser OZ
einzukalkulieren.
Verkehrsschild Z 205 - 7 St //

**04.05.0004 Verkehrsschild anbringen Dreieck Größe 2 einseitig Folie RA 2 Profilverstärkt St.Rohrsch.Plan I UK Schild ab 2 m**
StL-Nr. 11913010102212312
Verkehrsschild nach Unterlagen des AG anbringen.
Schild = Dreieck.
Größe 2.
Einseitig.
Mit retroreflektierender Folie der Klasse RA 2.
Schild = profilverstärkt.
Befestigung mit Stahl-Rohrschelle, feuerverzinkt, nach
IVZ-Norm, Standardplan I. Verschraubung aus nicht rostendem Stahl mind. der Stahlsorte A 2.
Anbringung neben der Fahrbahn. Unterkante des Schildes
ab 2,00 m über der Verkehrsfläche.
Menge: 7,000 St

*Hinweis*
Verkehrsschilder liefern ist in dieser OZ
einzukalkulieren.
Verkehrsschild Z 206 - 4 St //

**04.05.0005 Verkehrsschild anbringen Z206,900x900 mm Größe 2 einseitig Folie RA 2 Profilverstärkt St.Rohrsch.Plan I UK Schild ab 2 m**
StL-Nr. 11913010121212312
Verkehrsschild nach Unterlagen des AG anbringen.
Schild = Zeichen 206, 900 x 900 mm.
Größe 2.
Einseitig.
Mit retroreflektierender Folie der Klasse RA 2.
Schild = profilverstärkt.
Befestigung mit Stahl-Rohrschelle, feuerverzinkt, nach
IVZ-Norm, Standardplan I. Verschraubung aus nicht rostendem Stahl mind. der Stahlsorte A 2.
Anbringung neben der Fahrbahn. Unterkante des Schildes
ab 2,00 m über der Verkehrsfläche.
Menge: 4,000 St

*Hinweis*
Verkehrsschilder liefern ist in dieser OZ
einzukalkulieren.
Verkehrsschild Z 274-70 - 3 St //

**04.05.0006 Verkehrsschild anbringen Ronde Größe 3 einseitig Folie RA 2 Profilverstärkt St.Rohrsch.Plan I UK Schild ab 2 m**
StL-Nr. 11913010101312312
Verkehrsschild nach Unterlagen des AG anbringen.
Schild = Ronde.
Größe 3.
Einseitig.
Mit retroreflektierender Folie der Klasse RA 2.
Schild = profilverstärkt.
Befestigung mit Stahl-Rohrschelle, feuerverzinkt, nach
IVZ-Norm, Standardplan I. Verschraubung aus nicht rostendem Stahl mind. der Stahlsorte A 2.
Anbringung neben der Fahrbahn. Unterkante des Schildes
ab 2,00 m über der Verkehrsfläche.
Menge: 3,000 St

*Hinweis*
Verkehrsschilder liefern ist in dieser OZ
einzukalkulieren.
Verkehrsschild Z 274-70 - 3 St //

**04.05.0007 Verkehrsschild anbringen Ronde Größe 2 einseitig Folie RA 2 Profilverstärkt St.Rohrsch.Plan I UK Schild ab 2 m**
StL-Nr. 11913010101212312
Verkehrsschild nach Unterlagen des AG anbringen.
Schild = Ronde.
Größe 2.
Einseitig.
Mit retroreflektierender Folie der Klasse RA 2.
Schild = profilverstärkt.
Befestigung mit Stahl-Rohrschelle, feuerverzinkt, nach
IVZ-Norm, Standardplan I. Verschraubung aus nicht rostendem Stahl mind. der Stahlsorte A 2.
Anbringung neben der Fahrbahn. Unterkante des Schildes
ab 2,00 m über der Verkehrsfläche.
Menge: 3,000 St

*Hinweis*
Verkehrsschilder liefern ist in dieser OZ
einzukalkulieren.
Verkehrsschild Z 131 - 2 St //

**04.05.0008 Verkehrsschild anbringen Dreieck Größe 2 einseitig Folie RA 2 Profilverstärkt St.Rohrsch.Plan I UK Schild ab 2 m**
StL-Nr. 11913010102212312
Verkehrsschild nach Unterlagen des AG anbringen.
Schild = Dreieck.
Größe 2.
Einseitig.
Mit retroreflektierender Folie der Klasse RA 2.
Schild = profilverstärkt.
Befestigung mit Stahl-Rohrschelle, feuerverzinkt, nach
IVZ-Norm, Standardplan I. Verschraubung aus nicht rostendem Stahl mind. der Stahlsorte A 2.
Anbringung neben der Fahrbahn. Unterkante des Schildes
ab 2,00 m über der Verkehrsfläche.
Menge: 2,000 St

*Hinweis*
Verkehrsschilder liefern ist in dieser OZ
einzukalkulieren.
Verkehrsschild Z 605-11  - 1 St //

**04.05.0009 Verkehrsschild anbringen Rechteck, Hochf. Größe 2 einseitig Folie RA 2 Profilverstärkt St.Rohrsch.Plan I UK Schild ab 2 m**
StL-Nr. 11913010104212312
Verkehrsschild nach Unterlagen des AG anbringen.
Schild = Rechteck, Hochformat.
Größe 2.
Einseitig.
Mit retroreflektierender Folie der Klasse RA 2.
Schild = profilverstärkt.
Befestigung mit Stahl-Rohrschelle, feuerverzinkt, nach
IVZ-Norm, Standardplan I. Verschraubung aus nicht rostendem Stahl mind. der Stahlsorte A 2.
Anbringung neben der Fahrbahn. Unterkante des Schildes
ab 2,00 m über der Verkehrsfläche.
Menge: 1,000 St

*Hinweis*
Verkehrsschilder liefern ist in dieser OZ
einzukalkulieren.
Verkehrsschild Z 605-21  - 1 St //

**04.05.0010 Verkehrsschild anbringen Rechteck, Hochf. Größe 2 einseitig Folie RA 2 Profilverstärkt St.Rohrsch.Plan I UK Schild ab 2 m**
StL-Nr. 11913010104212312
Verkehrsschild nach Unterlagen des AG anbringen.
Schild = Rechteck, Hochformat.
Größe 2.
Einseitig.
Mit retroreflektierender Folie der Klasse RA 2.
Schild = profilverstärkt.
Befestigung mit Stahl-Rohrschelle, feuerverzinkt, nach
IVZ-Norm, Standardplan I. Verschraubung aus nicht rostendem Stahl mind. der Stahlsorte A 2.
Anbringung neben der Fahrbahn. Unterkante des Schildes
ab 2,00 m über der Verkehrsfläche.
Menge: 1,000 St

*Hinweis*
Verkehrsschilder liefern ist in dieser OZ
einzukalkulieren.
Verkehrsschild Z 278-70 - 1 St //

**04.05.0011 Verkehrsschild anbringen Ronde Größe 3 einseitig Folie RA 2 Profilverstärkt St.Rohrsch.Plan I UK Schild ab 2 m**
StL-Nr. 11913010101312312
Verkehrsschild nach Unterlagen des AG anbringen.
Schild = Ronde.
Größe 3.
Einseitig.
Mit retroreflektierender Folie der Klasse RA 2.
Schild = profilverstärkt.
Befestigung mit Stahl-Rohrschelle, feuerverzinkt, nach
IVZ-Norm, Standardplan I. Verschraubung aus nicht rostendem Stahl mind. der Stahlsorte A 2.
Anbringung neben der Fahrbahn. Unterkante des Schildes
ab 2,00 m über der Verkehrsfläche.
Menge: 1,000 St

*Hinweis*
Verkehrsschilder liefern ist in dieser OZ
einzukalkulieren.
Verkehrsschild Z 222 - 4 St //

**04.05.0012 Verkehrsschild anbringen Ronde Größe 2 einseitig Folie RA 2 Profilverstärkt St.Rohrsch.Plan I UK Schild ab 2 m**
StL-Nr. 11913010101212312
Verkehrsschild nach Unterlagen des AG anbringen.
Schild = Ronde.
Größe 2.
Einseitig.
Mit retroreflektierender Folie der Klasse RA 2.
Schild = profilverstärkt.
Befestigung mit Stahl-Rohrschelle, feuerverzinkt, nach
IVZ-Norm, Standardplan I. Verschraubung aus nicht rostendem Stahl mind. der Stahlsorte A 2.
Anbringung neben der Fahrbahn. Unterkante des Schildes
ab 2,00 m über der Verkehrsfläche.
Menge: 4,000 St

*Hinweis*
Verkehrsschilder liefern ist in dieser OZ
einzukalkulieren.
Verkehrsschild Z 626-20 - 4 St //

**04.05.0013 Verkehrsschild anbringen Z626,750x500mm Größe 2 einseitig Folie RA 2 Profilverstärkt St.Rohrsch.Plan I UK Schild ab 2 m**
StL-Nr. 11913010147212312
Verkehrsschild nach Unterlagen des AG anbringen.
Schild = Zeichen 626-10, 626-20, 750 x 500 mm.
Größe 2.
Einseitig.
Mit retroreflektierender Folie der Klasse RA 2.
Schild = profilverstärkt.
Befestigung mit Stahl-Rohrschelle, feuerverzinkt, nach
IVZ-Norm, Standardplan I. Verschraubung aus nicht rostendem Stahl mind. der Stahlsorte A 2.
Anbringung neben der Fahrbahn. Unterkante des Schildes
ab 2,00 m über der Verkehrsfläche.
Menge: 4,000 St

#### 04.06 Markierungen

**04.06.0001 Markierungsfläche reinigen ''**
StL-Nr. 11813111099
Fläche für Markierung reinigen. Kehrgut aufnehmen und
der Verwertung nach Wahl des AN zuführen. Abgerechnet
wird die zu markierende Fläche. Bei Pfeil, Buchstabe,
Ziffer, Verkehrsschild, und Piktogramm ergibt sich die
Fläche aus dem kleinsten umschließenden Rechteck.
Reinigung 'mit selbstaufnehmenden Kehrsaugmaschine.'
Menge: 12855,000 m2

**04.06.0002 Längsmarkierung Typ II herstellen durchg.Fb.begr. Breite 0,12 m mit Vormarkierung einkomp. Farbe grobe Nachstreum. mind. P 6 grobstr. Decke**
StL-Nr. 11813150511111011
Längsmarkierung Typ II einschl. evtl.
Sperrflächenumrandung als endgültige Markierung herstellen. Abgerechnet wird der markierte Strich, bei
Doppelstrichen zwei Striche.
Durchgehend als Fahrbahnbegrenzung.
Strichbreite = 0,12 m.
Strich mit Vormarkierung.
Markierungssystem aus einkomponentiger lösemittelarmer
Farbe (High-Solid).
Als System mit groben Nachstreumitteln.
Verkehrsklasse mindestens P 6.
Markierung auf grobstrukturierter Asphaltdeckschicht.
Menge: 7800,000 m

**04.06.0003 Längsmarkierung Typ II herstellen '' Breite 0,12 m mit Vormarkierung Heißplastikmasse grobe Nachstreum. P 7 grobstr. Decke**
StL-Nr. 11813150591171021
Längsmarkierung Typ II einschl. evtl.
Sperrflächenumrandung als endgültige Markierung herstellen. Abgerechnet wird der markierte Strich, bei
Doppelstrichen zwei Striche.
Markierung 'durchgehender Strich Mittelmarkierung'
Strichbreite = 0,12 m.
Strich mit Vormarkierung.
Markierungssystem aus thermoplastischem Stoff, nicht
spritzbar (Heißplastikmasse).
Als System mit groben Nachstreumitteln.
Verkehrsklasse = P 7.
Markierung auf grobstrukturierter Asphaltdeckschicht.
Menge: 285,000 m

**04.06.0004 Längsmarkierung Typ II herstellen Leitlinie 1 zu 2 Breite 0,12 m mit Vormarkierung '' grobe Nachstreum. P 7 grobstr. Decke**
StL-Nr. 11813150531191021
Längsmarkierung Typ II einschl. evtl.
Sperrflächenumrandung als endgültige Markierung herstellen. Abgerechnet wird der markierte Strich, bei
Doppelstrichen zwei Striche.
Unterbrochen; Verhältnis Strich/Lücke 1 zu 2 als Leitlinie.
Strichbreite = 0,12 m.
Strich mit Vormarkierung.
Markierungssystem aus 'Agglomeratmarkierung'
Als System mit groben Nachstreumitteln.
Verkehrsklasse = P 7.
Markierung auf grobstrukturierter Asphaltdeckschicht.
Menge: 2500,000 m

**04.06.0005 Längsmarkierung Typ II herstellen Leitlinie 2 zu 1 Breite 0,12 m mit Vormarkierung '' grobe Nachstreum. P 7 grobstr. Decke**
StL-Nr. 11813150561191021
Längsmarkierung Typ II einschl. evtl.
Sperrflächenumrandung als endgültige Markierung herstellen. Abgerechnet wird der markierte Strich, bei
Doppelstrichen zwei Striche.
Unterbrochen; Verhältnis Strich/Lücke 2 zu 1 als Leitlinie.
Strichbreite = 0,12 m.
Strich mit Vormarkierung.
Markierungssystem aus 'Agglomeratmarkierung'
Als System mit groben Nachstreumitteln.
Verkehrsklasse = P 7.
Markierung auf grobstrukturierter Asphaltdeckschicht.
Menge: 1100,000 m

**04.06.0006 Längsmarkierung Typ II herstellen Blockmark. 1 zu 1 Breite 0,25 m mit Vormarkierung '' grobe Nachstreum. P 7 grobstr. Decke**
StL-Nr. 11813150543191021
Längsmarkierung Typ II einschl. evtl.
Sperrflächenumrandung als endgültige Markierung herstellen. Abgerechnet wird der markierte Strich, bei
Doppelstrichen zwei Striche.
Unterbrochen; Verhältnis Strich/Lücke 1 zu 1 als Fahrbahnbegrenzung (Blockmarkierung).
Strichbreite = 0,25 m.
Strich mit Vormarkierung.
Markierungssystem aus 'Agglomeratmarkierung'
Als System mit groben Nachstreumitteln.
Verkehrsklasse = P 7.
Markierung auf grobstrukturierter Asphaltdeckschicht.
Menge: 120,000 m

#### 04.07 Innenrandverbreiterung

*Hinweis*
Die nachfolgenden Positionen beziehen sich auf die
Herstellung von insgesamt 2 Innenrandverbreiterungen

**04.07.0001 Asphaltbefestigung trennen Anbauber. längs*schneiden Dicke ü. 18-24 cm**
StL-Nr. 1231130381105
Asphaltbefestigung geradlinig trennen.
im Anbaubereich längs zur Fahrbahnachse
Trennen durch Schneiden.
Dicke der Asphaltbefestigung über 18 bis 24 cm.
Menge: 50,000 m

**04.07.0002 Asphaltbefestigung aufnehmen Zwickel/Streif. Dicke ü. 18-24 cm Tiefe ü. 20-30 cm Aufbr. Verw. AN**
StL-Nr. 11911302820503003
Asphaltbefestigung aufbrechen und aufnehmen.
Fläche = Zwickel und Streifen.
Dicke der Asphaltbefestigung über 18 cm bis 24 cm.
Gesamtaufbruchtiefe über 20 bis 30 cm.
Aufbruchgut der Verwertung nach Wahl des AN zuführen.
Menge: 18,000 m2

**04.07.0003 Schicht ohne Bindemittel aufnehmen '' '' Zwickel/Streifen nat. Gesteinsk. Bstoff. Verw.AN.**
StL-Nr. 116112004993104
Schicht ohne Bindemittel aufnehmen. Erschwernisse durch
Einbauten werden gesondert vergütet.
Schicht 'ohne Bindemittel unter der
Asphaltbetonschicht'
Dicke '36,0 cm'
Fläche = Zwickel und Streifen.
Baustoffgemisch aus natürlichen Gesteinskörnungen.
Baustoff der Verwertung nach Wahl des AN zuführen.
Menge: 18,000 m2

**04.07.0004 Planum herstellen Ev2 = 45 MPa**
StL-Nr. 11810624901
Planum herstellen nach Unterlagen des AG.
Verformungsmodul Ev2 = 45 MPa.
Menge: 18,000 m2

**04.07.0005 Frostschutzschicht herstellen 0/45 EV2 min. 120 MN/m2 ohne RC-Baustoffe**
Frostschutzschicht herstellen.
In Verkehrsflächen für Fahrbahnverbreiterung
Baustoffgemisch 0/45 B2 Hartgestein.
Verformungsmodul EV2 auf der Oberfläche mindestens 120
MN/m2.
Einbaudicke = 30 cm.
Baustoffgemisch ohne RC-Baustoffe.
Abgerechnet wird nach Auftragsprofilen.
Menge: 18,000 m2

**04.07.0006 Streifen aus Pfl.st. a. Nst. herst. Randeinfassung 160/160/160 mm Granit 3-zeilig '' Mörtel 50N/mm2 F5 ''**
StL-Nr. 11811541012139290
Streifen aus Pflastersteinen aus Naturstein herstellen.
Mehrzeiliger Streifen ist mit beidseitigen Schnurkanten
herzustellen.
Streifen als Randeinfassung.
Größe der Pflastersteine = 160/160/160 mm.
Pflastersteine aus Granit.
Breite = 3-zeilig.
Bettung 'und Rückenstütze aus Beton C20/25. Dicke
Fundament 20 cm. Die Rückenstütze bis zu halben
Steinhöhe hochziehen'
Fugen mit Fertigzementmörtel vergießen. Druckfestigkeit
am Würfel mindestens 50 N/mm2, Ausbreitmaßklasse F5.
Verlegung 'in Radien der Innenrandverbreiterung'
Menge: 50,000 m

### 05 Brücke

#### 05.00 Belag

**05.00.0001 Asphalt fräsen ADS zw.Kappen*Gussasphalt*Bauwerk mit Kappe Fahrbahn*Fräsasph. verw. Unebenheit 4 mm**
StL-Nr. 12311300551921011
Asphalt fräsen und Fräsgut aufnehmen. Anschlusskante
geradlinig auf Frästiefe herstellen. Der Schnittlinienabstand darf maximal 15 mm betragen.
Asphaltdeckschicht zwischen den Kappen.
Asphaltdeckschicht = Gussasphalt.
Frästiefe '4 cm'
Auf Bauwerk mit Erschwernissen infolge Arbeiten bis an
Kappen oder Fugen.
Fläche = Fahrbahn.
Fräsasphalt nach Wahl des AN verwerten.
Unebenheiten der gefrästen Fläche höchstens 4 mm innerhalb einer 4,00 m langen Messstrecke in Längs- und
Querrichtung.
Menge: 350,000 m2

**05.00.0002 Unterlage reinigen gefr. Asphaltsch.*lose Teile aufn. zus. Flächen*Hochdr.-Sauganl.**
StL-Nr. 1231130583112
Unterlage reinigen. Anfallendes Kehrgut nach Wahl des
AN verwerten.
Unterlage = gefräste Asphaltschicht.
Lose Bestandteile von Schadstellen aufnehmen.
Zusammenhängende Teilflächen.
Selbstaufnehmende Kehrmaschine. Letzter Arbeitsgang mit
Wasserhochdruckreinigungsgeräten mit rotierenden Düsen
und Absaugeinrichtung.
Menge: 350,000 m2

**05.00.0003 Streifen/Rinne aus MA herst. Bw Bk10+Bk3,2*Rinne 30 cm, BW MA 11 S*Bit.25/55-55A+vvZ ohne Asph.Granul.*Handeinbau**
StL-Nr. 12311367265130101
Streifen bzw. Rinne aus Gussasphalt herstellen.
Auf Bauwerken mit Verkehrsflächen der Belastungsklasse
Bk10 und Bk3,2.
Einbau in Rinne auf Bauwerk, Breite 30 cm.
Mischgut = Gussasphalt MA 11 S
Bindemittel = 25/55-55 A mit viskositätsveränderndem
Zusatz bzw. einem entsprechend viskositätsveränderten
Bindemittel 25/55-55 A.
Gussasphalt ohne Verwendung von Asphaltgranulat.
Einbau von Hand.
Menge: 120,000 m

**05.00.0004 Gussasphaltoberfläche bearbeiten bit.abst.aufbr. Verfahren C PSV (51) ungeb. verwert.**
StL-Nr. 119113667341001
Oberfläche der Gussasphaltschicht bearbeiten.
Grobe Gesteinskörnung, leicht bituminiert, auf die noch
heiße Oberfläche aufbringen.
Verfahren C.
Grobe Gesteinskörnung = Kategorie PSV angegeben (51).
Erkaltete Asphaltdeckschicht aus Gussasphalt abkehren
und nicht gebundene und gelöste Abstreukörnungen der
Verwertung nach Wahl des AN zuführen.
Menge: 36,000 m2

**05.00.0005 Asphaltdecksch. aus MA 11 S herst. Bw Bk10+Bk3,2*Dicke 4,0 cm Bit.25/55-55A+vvZ*ohne Asph.Granul.**
StL-Nr. 123113607624010
Asphaltdeckschicht aus Gussasphalt MA 11 S herstellen.
Einbaubreiten nach Unterlagen des AG.
Auf Bauwerken mit Verkehrsflächen der Belastungsklasse
Bk10 und Bk3,2.
Einbaudicke = 4,0 cm einschließlich eingedrückter Ab-
streukörnung.
Bindemittel = 25/55-55 A mit viskositätsveränderndem
Zusatz bzw. einem entsprechend viskositätsveränderten
Bindemittel 25/55-55 A.
Gussasphalt ohne Verwendung von Asphaltgranulat.
Menge: 350,000 m2

**05.00.0006 Gussasphaltoberfläche bearbeiten bit.abst.aufbr. Verfahren A PSV (51) ungeb. verwert.**
StL-Nr. 119113667311001
Oberfläche der Gussasphaltschicht bearbeiten.
Grobe Gesteinskörnung, leicht bituminiert, auf die noch
heiße Oberfläche aufbringen.
Verfahren A.
Grobe Gesteinskörnung = Kategorie PSV angegeben (51).
Erkaltete Asphaltdeckschicht aus Gussasphalt abkehren
und nicht gebundene und gelöste Abstreukörnungen der
Verwertung nach Wahl des AN zuführen.
Menge: 350,000 m2

**05.00.0007 Fugenspalt herstellen**
Fugenspalt herstellen
Fugenspalt zwischen Gussasphaltdeckschicht und
Brückenkappe durch Einlegen eines Verdrängungskörpers
herstellen
Fugenspalttiefe = 40 mm
Fugenspaltbreite = 20 mm
Verdrängungskörper vor Verguss entfernen
Menge: 120,000 m

*Hinweis*
Fuge zwischen Randstreifen und Deckschicht

**05.00.0008 Asphaltbefestigung trennen Anbauber. längs*schneiden**
StL-Nr. 1231130381109
Asphaltbefestigung geradlinig trennen.
im Anbaubereich längs zur Fahrbahnachse
Trennen durch Schneiden.
Dicke der Asphaltbefestigung '4 cm'
Menge: 120,000 m

**05.00.0009 Asphaltbefestigung trennen Anbauber. quer*schneiden**
StL-Nr. 1231130382109
Asphaltbefestigung geradlinig trennen.
im Anbaubereich quer zur Fahrbahnachse,
Trennen durch Schneiden.
Dicke der Asphaltbefestigung '4 cm'
Menge: 14,000 m

**05.00.0010 Fugenfüllung herstellen Fuge an Kappen*Deckschicht*Tiefe 40 mm Breite 20 mm*verf. mit Ufst. Fugenmasse N1**
StL-Nr. 12311394261964202
Fugenfüllung herstellen.
Randfuge an Brückenkappen.
In der Asphaltdeckschicht.
Einzellängen '31 m'
Fugenspalttiefe = 40 mm.
Fugenspaltbreite = 20 mm.
Fugenspalt verfüllen in einer Lage mit Unterfüllstoff.
Mit heiß verarbeitbarer elastischer Fugenmasse Typ N1,
einschließlich zugehörigem und zuvor aufgetragenem Voranstrichmittel.
Menge: 120,000 m

**05.00.0011 Fugenfüllung herstellen Längs-/Querfuge*Tiefe 40 mm Breite 10 mm*Fugenmasse N2**
StL-Nr. 12311394239961001
Fugenfüllung herstellen.
Längs- und Querfuge.
In 'vor Randstreifen, Überbauabschluss'
Einzellängen 'verschieden'
Fugenspalttiefe = 40 mm.
Fugenspaltbreite = 10 mm.
Mit heiß verarbeitbarer Fugenmasse Typ N2, einschließlich zugehörigem und zuvor aufgetragenem Voranstrichmittel.
Menge: 134,000 m

**05.00.0012 Verkehrsfläche kehren Gussasphalt*VSM durchführen**
StL-Nr. 12311397711
Verkehrsfläche mit einer selbstaufnehmenden Kehrmaschine nach Verkehrsfreigabe unverzüglich nach Aufforderung
durch den AG kehren. Kehrgut aufnehmen und nach Wahl
des AN verwerten.
Verkehrsfläche = Fahrbahndeckschicht aus Gussasphalt.
Erforderliche Verkehrssicherungsmaßnahmen durchführen.
Menge: 350,000 m2

USt %: 19,00
